# Kleinbeeren, Zur Schmiede und Buschweg - Verbesserung RW-Unterhaltung
Angebotsaufforderung (GAEB DA XML 3.3, DA83)
Projekt: KLEINBEE_RW
Währung: EUR
Eröffnung: 06.08.2026 11:00:00
Ende der Zuschlagsfrist: 13.09.2026
Ausführungsbeginn: 07.09.2026
Ausführungsende: 11.12.2026
Sicherheit Vertragserfüllung %: 5,000000
Sicherheit Gewährleistung %: 3,000000
Auftraggeber: Gemeinde Großbeeren, Am Rathaus 1, 14979 Großbeeren, Deutschland, Telefon 033701 3288-0, Fax 033701 3288-66
Erstellt mit: SOFTTECH GmbH / GXML Toolbox V3.3 R20230503, AVANTI pro 2026, 07.07.2026

## 01 Verbesserung Regenwasserunterhaltung
Datum: 07.07.2026

*Hinweis: Allgemeine Vorbemerkungen*
Lage der Baustelle
Die Baustelle befindet sich in Großbeeren, Ortsteil Kleinbeeren, beginnend in der Straße "Zur Schmiede" und endend im Buschweg.

Leistungsumfang
-  Herstellung Füllkörperrigole 101 / 80 cm
-  Herstellung Rigolensickerstrang DN 300
-  Herstellung Entwässerungskanal DN 300
-  Herstellung von Spühl-, Kontroll- und Inspektionsschächten
-  Erdarbeiten
-  Abbruch und Wiederherstellung der Oberflächenbefestigung

Eine Baustellenbegehung ist vor Angebotsabgabe zu empfehlen.

Bauzeit
Die Ausführung der Leistung ist im Gesamtzeitraum vom 07.09.2026 bis 11.12.2026 vorgesehen.

Die Arbeiten sind so zu koordinieren, dass keine
Stillstandszeiten auftreten.

Mehrmaliges Einrichten, Aufbauen, Umsetzen und Abbauen von Maschinen und Anlagen aufgrund von Abschnittsbildungen wird nicht gesondert vergütet und ist in die Position Baustelleneinrichtung 01.01.0001 einzukalkulieren.
Behinderungen und Stillstandszeiten aufgrund von Materialtransporten, Maschinen und Anlagen werden nicht gesondert vergütet und sind in die Einheitspreise der Leistungspositionen Baustelleneinrichtung 01.01.0001 einzurechnen.
Der AN hat über die gesamte Bauzeit einen ständig erreichbaren Bauleiter zu stellen. Es finden wöchentlich bzw. nach Erfordernis Bauberatungen statt. Vor Beginn der Arbeiten ist ein Bauablaufplan vorzulegen, der Vertragsbestandteil wird.

Behinderungen durch Dritte

Es sind keine parallelen Arbeiten durch Dritte vorgesehen.

Anschluss öffentlicher Straßen
Die Baustelle ist über das öffentliche Straßennetz erreichbar.
Die Zufahrt erfolgt über die Dorfstraße.

Verkehrssicherung

Die Realisierung der Baumaßnahme erfolgt überwiegend im
Randbereich der Fahrbahn. Dazu ist es erforderlich, die Fahrbahn halbseitig, abschnittsweise voll, zu sperren. Entsprechend den Regelplänen nach RSA.

Die Baugruben- und Grabenbereiche im Zufahrts- und
Nebenbereich werden abschnittsweise voll gesperrt.

Alle Baugruben und Gräben sind regelrecht zu sichern.
Die Zufahrtmöglichkeit für Ver- und Entsorgungs-, Not-
und Rettungsfahrzeuge ist jederzeit sicherzustellen. Der Zugang zu Löschwasserentnahmestellen darf durch die Baumaßnahme nicht behindert werden.
Weiterhin müssen die Zufahrt und der Zugang zu den
Wohngrundstücken jederzeit gewährleistet sein.

Alle daraus resultierenden Maßnahmen und Abstimmungen
mit den beteiligten Verwaltungen hat der AN
eigenverantwortlich durchzuführen.
Die daraus resultierenden Kosten werden nicht gesondert
vergütet.

Alle zur Durchführung der Baumaßnahme erforderlichen Verkehrsbeschilderungen, Absperrungen, Hinweisschilder und Leiteinrichtungen sind im Baustellenbereich gem. StVO, dem Merkblatt für die verkehrstechnische Sicherung von Arbeitsstellen auf Straßen, nach Weisung der Verkehrsbehörde zu bestellen, aufzubauen, umzustellen, vorzuhalten und zu unterhalten, ggf. zu beleuchten und nach Beendigung der Bauarbeiten zu entfernen. Alle hierfür anfallenden Kosten und Gebühren sind in die Position Verkehrssicherung einzurechnen.
Das Gleiche gilt für verkehrslenkende Maßnahmen außerhalb des Baustellenbereiches, die u.U. von den Verkehrsbehörden verlangt werden. Für sie hat allein der AN Sorge zu tragen.

Erschwernisse durch den öffentlichen Verkehr sowie Kosten für eventuelle Umfahrungen, Behelfsrampen und dergleichen für den Baustellenverkehr werden nicht gesondert vergütet und sind in die Position Baustelleneinrichtung einzurechnen.

Das Aufstellen von Bauzäunen und dgl., die der Auftragnehmer zum Schutz seiner Baustelle, Lagerplätze, Unterkünfte usw. gegenüber dem Straßenverkehr für erforderlich hält, sind Leistungen des Auftragnehmers und werden nicht gesondert vergütet.

Durch Baustellenverkehr verursachte Verunreinigungen der öffentlichen und privaten Straßenflächen sind ohne gesonderte Vergütung durch den Auftragnehmer zu beseitigen. Der Reinigungszyklus wird zwischen Auftraggeber und Auftragnehmer auf den Baubesprechungen festgelegt.

Er haftet weiterhin für alle Schäden, die durch Baustellenverkehr oder die Baumaßnahme insgesamt an Straßen und Wegen verursacht werden.
Die Kosten für vorher genannte Leistungen des Auftragnehmers werden nicht gesondert vergütet.

Auffinden von Kampfmitteln

Die Stellungnahme des Zentraldienstes der Polizei vom 06.12.2022 und 13.03.2026 sagt aus, dass das Baufeld nach derzeitigen Erkenntnissen nicht in einer Kampfmittelverdachtsfläche liegt.

Generell gilt, dass beim Auffinden von Blindgängern, Munition und anderen Gegenständen, die nicht eindeutig als ungefährlich identifiziert werden können, die Arbeiten an der Fundstelle sowie im Gefahrenbereich sofort einzustellen sind. Die Fundstelle ist abzusperren und der Gefahrenbereich eindeutig zu kennzeichnen. Die Bauleitung des Auftraggebers ist unverzüglich zu benachrichtigen.

Regenwasserentwässerungsanlagen:

Aktuell sind keine Regenentwässerungsanlagen im Baubereich vorhanden.

*Hinweis: Positionen einschl. Lieferung*
Der Auftragnehmer hat, wenn nichts anderes angegeben
ist, Positionen mit Materialanteil einschließlich
Lieferung und Einbau zu bewerten, auch wenn im Text nur die Formulierungen "herstellen, "einbauen", "setzen" o.ä. zu lesen sind.
Bei Weitergabe von Leistungen ist dies dem NAN mitzuteilen.

*Hinweis: Formteile Bauzwischenzustände*
Form-, Einbauteile, Widerlager, etc. welche für Bauzwischenzustände erforderlich werden, sind in die Positionen der Leitungsverlegung / Einbau von Formstücken und Armaturen einzukalkulieren und werden nicht gesondert vergütet.
Bei Weitergabe von Leistungen ist dies dem NAN mitzuteilen.

### Gewerk 01 Baustelleneinrichtung, Baustellensicherung

Kostenstelle: 02

#### Titel 01.01 Baustelleneinrichtung

Kostenstelle: 02

**01.01.0001 Baustelle einrichten, sämtl.LV-Abschn., Zufahrt vorh.**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Kostenstelle: 02
Leistungsbereich: 101

**01.01.0002 Baustelle räumen, sämtl. LV-Abschn.**
StL-Nr. 1010111201
Baustelle von allen Geräten, Anlagen, Einrichtungen und
dgl. räumen. Benutzte Flächen und Wege entsprechend dem
ursprünglichen Zustand herrichten. Soweit nicht für bestimmte Leistungen für das Räumen der Baustelle gesonderte Positionen im Leistungsverzeichnis enthalten
sind, gilt die Pauschale
für alle Leistungen sämtlicher Abschnitte des Leistungsverzeichnisses.
Menge: 1,000 Psch
Kostenstelle: 02
Leistungsbereich: 101

#### Titel 01.02 Verkehrssicherung

Kostenstelle: 02

**01.02.0001 Halbseitige Sperrung Straßen, abschnittsweise**
Verkehrssicherung mit Beleuchtung an Arbeitsstellen von längerer Dauer aufstellen, beseitigen, vorhalten, warten und betreiben.
Vorübergehende Markierung, transportable Lichtsignalanlage, bauliches Leitelement und transportable Schutzeinrichtung werden gesondert vergütet.
70 v.H. der Pauschale werden nach betriebsfertigem Aufstellen, der Rest nach Beseitigen vergütet.
Verkehrssicherung an Arbeitsstellen.
Sicherung nach RSA:
Halbseitige Sperrung der Straße, abschnittsweise, mit erforderlichen Verkehrszeichen und Absperreinrichtungen.
Die Zufahrten zu den anliegenden Grundstücken und die Zugänge zur Bebauung (Brücken, Behelfwege, Absperr-einrichtungen einschl. Bauzaun) sind in Abstimmung mit dem Eigentümer durch den AN ständig zu sichern.
Vorhandene Verkehrsschilder nach Unterlagen des AG außer Kraft und wieder in Kraft setzen.
Verkehrssicherung umsetzen gem. Technologie bzw. Bauablauf des AN, mehrmaliges Umsetzen sowie der Ersatz zerstörter und abhanden gekommener Teile der Einrichtungen werden nicht gesondert vergütet.
Die gesamte Beleuchtung wird elektrisch betrieben.
Der AN hat bei der zuständigen Verkehrsbehörde die Verkehrssperrungen genehmigen zu lassen und die daraus resultierenden Maßnahmen und Hinweise zu befolgen.
Die Kosten für behördliche Abstimmungen und Genehmigungen sind einzukalkulieren.
Kontrolle gem. ZTV-SA für die gesamte Arbeitsstellensicherung wird nicht gesondert vergütet.
Menge: 1,000 Psch

**01.02.0002 Vollsperrung Straße, Zufahrts- und Nebenbereiche, abschnittsweise**
Sicherungsmaßnahmen mit Beleuchtung aufstellen, beseitigen, vorhalten, warten und betreiben.
70 v.H. der Pauschale werden nach betriebsfertigem Aufstellen, der Rest nach Beseitigen vergütet.
Sicherung Straßen-, Zufahrts- und Nebenbereiche:
Vollsperrung, abschnittsweise, mit erforderlichen Verkehrszeichen und Absperreinrichtungen.
Die zur Aufrechterhaltung des Fußgängerverkehrs erforderlichen Brücken, Behelfswege und Absperreinrichtungen einschl. Bauzaun sind mit dieser Position abgegolten.
Die Gehwegführung ist zu gewährleisten.
Vorhandene Verkehrsschilder nach Unterlagen des AG außer Kraft und wieder in Kraft setzen.
Verkehrssicherung umsetzen gem. Technologie bzw.
Bauablauf des AN, mehrmaliges Umsetzen  sowie der Ersatz zerstörter und abhanden gekommener Teile der Einrichtungen werden nicht gesondert vergütet.
Die gesamte Beleuchtung wird elektrisch betrieben.
Die Kosten für behördliche Abstimmungen und Genehmigungen sind einzukalkulieren.
Kontrolle gem. ZTV-SA für die gesamte Arbeitsstellensicherung wird nicht gesondert vergütet.
Menge: 1,000 Psch

**01.02.0003 Sicherung sonstiger Bereiche, abschnittsweise**
Sicherung der sonstigen Bereiche (Grundstücke, Grünflächen) mit Beleuchtung aufstellen, beseitigen, vorhalten, warten und betreiben.
70 v.H. der Pauschale werden nach betriebsfertigem Aufstellen, der Rest nach Beseitigen vergütet.
Sperrung, abschnittsweise, mit erforderlichen Verkehrszeichen und Absperreinrichtungen.
Sicherungeinrichtungen umsetzen gem. Technologie bzw.
Bauablauf des AN, mehrmaliges Umsetzen sowie der Ersatz zerstörter und abhanden gekommener Teile der Einrichtungen werden nicht gesondert vergütet.
Die gesamte Beleuchtung wird elektrisch betrieben.
Die Kosten für behördliche Abstimmungen und Genehmigungen sind einzukalkulieren.
Kontrolle gem. ZTV-SA für die gesamte Arbeitsstellensicherung wird nicht gesondert vergütet.
Menge: 1,000 Psch

**01.02.0004 Fußgängerbrücke über Graben aufst., vorhalten, abbauen, evtl. umsetzen**
Fußgängerbrücke des AN (rollstuhlgerecht) über den Graben aufstellen und nach Beendigung der Bauarbeiten wieder abbauen einschl. aller Nebenarbeiten.
Das Vorhalten und das mehrmals technologisch bedingte
Aufnehmen und wieder Setzen wird nicht zusätzlich vergütet.
Menge: 5,000 St

**01.02.0005 Überfahrbare Graben- und Grubenabdeckung**
Überfahrbare Abdeckung über den Graben/ Grube aufstellen und nach Beendigung der Bauarbeiten wieder abbauen einschl. aller Nebenarbeiten.
Abdeckung überfahrbar für Baumaschinen, LKW's und PKW's.
Das Vorhalten und das mehrmals technologisch bedingte Aufnehmen und wieder Setzen wird nicht zusätzlich vergütet.
Menge: 5,000 St

### Gewerk 02 Bauüberwachung

Kostenstelle: 02

#### Titel 02.01 Plattendruckversuche, Kontrollprüfungen

Kostenstelle: 02

**02.01.0001 Plattendruckversuch nach DIN 18 134, Planum Boden**
Plattendruckversuch nach DIN 18 134 für Kontrollprüfung (Planum Boden - leichtes Fallgewicht) auf Anordnung des AG durchführen einschl. Bereitstellung sämtlicher Geräte, mit Auswertung und Darstellung der Meßergebnisse einschl. Übergabe an den AG.
Nicht berechnet werden die erforderlichen Eigenüberwachungsprüfungen durch ein unabhängiges Prüflabor. Diese sind unter Einhaltung des Mindestumfanges gem. ZTVE-StB 17 vorzusehen. Die Messergebnisse sind dem AG im Original unaufgefordert vorzulegen
Menge: 2,000 St
Kostenstelle: 02

**02.01.0002 Plattendruckversuch nach DIN 18 134, ungebundene TS, Gegengewicht**
Plattendruckversuch nach DIN 18 134 für Kontrollprüfung (ungebundene Tragschicht - statischer Lastplattenversuch)) auf Anordnung des AG durchführen einschl. Bereitstellung sämtlicher Geräte, mit Auswertung und Darstellung der Meßergebnisse einschl. Übergabe an den AG.
Bereitstellung Belastungsfahrzeug als Gegengewicht (z.B. ausreichend beladener Lkw).
Nicht berechnet werden die erforderlichen Eigenüberwachungsprüfungen durch ein unabhängiges Prüflabor. Diese sind unter Einhaltung des Mindestumfanges gem. ZTVE-StB 17 vorzusehen. Die Messergebnisse sind dem AG im Original unaufgefordert vorzulegen
Menge: 2,000 St
Kostenstelle: 02

### Gewerk 03 Vorarbeiten

Kostenstelle: 02

#### Titel 03.01 Beweissicherung

Kostenstelle: 02

**03.01.0001 Beweissicherung durchführen**
Vor Beginn der Bauarbeiten ist der Zustand der im Einflussbereich der Baumaßnahme liegenden Gebäude, des Geländes, des Straßen- und Wegenetzes in Bezug auf vorhandene Risse und sonstige Schäden im Wege der Beweissicherung festzustellen.

Mit den Maßnahmen zur Sicherung von Beweisen ist so rechtzeitig zu beginnen, dass das Beweissicherungsverfahren noch vor Beginn der Bauarbeiten abgeschlossen werden kann.

Der Auftragnehmer hat gemeinsam mit dem Auftraggeber und den Betroffenen diese Feststellungen durchzuführen und durch Messungen, Planskizzen, Fotografien und Protokolle, die von allen Betroffenen anerkannt sein müssen, zu dokumentieren.

Bei Anlage, wie z. B. Gebäuden, sind an vorhandenen Mauerwerksrissen Gipsmarken und ähnliches in dem erforderlichen Umfang anzubringen und während der Bauzeit zu überprüfen.

Die Betroffenen sind vom Auftragnehmer rechtzeitig über die Durchführung der Maßnahmen zur Sicherung von Beweisen zu benachrichtigen. Nach Beendigung der Bauarbeiten ist eine Schlussbesichtigung durchzuführen.

An den Beweissicherungsterminen sind zu beteiligen:
-  der unabhängige Bausachverständige
-  der Auftraggeber
-  bei Grundstücken, die nicht im Eigentum des
  Auftraggebers stehen, die dinglich Berechtigten
  ggf. auch Pächter oder Mieter
-  bei öffentlichen Anlagen die zuständige Behörde

Die Beschädigung von Grundstückseinfriedungen und den angrenzenden Baulichkeiten sind zu vermeiden bzw. falls erforderlich in der Qualität des Bestandes zu erneuern.
Menge: 1,000 Psch
Kostenstelle: 02

#### Titel 03.02 Suchschachtung

Kostenstelle: 02

**03.02.0001 Suchgraben herstellen, Homogenb. 1 bis 2a/b, Tiefe bis 1,25 m, Hand**
Suchgraben im Auftrag und auf Anweisung des AG in Handschachtung herstellen einschl. Wiederverfüllung. Aushub zur Wiederverwendung seitlich lagern.
Abgerechnet wird nach Aufmaß.
Homogenbereich 1 und 2a/b (gem. Baugrundgutachten),
Grabentiefe bis 1,25 m.
Menge: 23,000 m3
Kostenstelle: 02

**03.02.0002 Suchgraben herst., Homogenb, 1 bis 2a/b, Tiefe 1,25-2,5 m, Verbau, WH**
Suchgraben im Auftrag und auf Anweisung des AG in Handschachtung herstellen einschl. Wiederverfüllung. Aushub zur Wiederverwendung seitlich lagern.
Abgerechnet wird nach Aufmaß.
Homogenbereich 1 und 2a/b (gem. Baugrundgutachten),
Grabentiefe über 1,25 bis 2,00 m.
Verbau und Wasserhaltung werden nicht gesondert vergütet.
Menge: 22,000 m3
Kostenstelle: 02

#### Titel 03.03 Auf- und Abbrucharbeiten Fahrbahn

Kostenstelle: 02

*Hinweis: Hinweistext: Aufbruchgut entsorgen oder lagern*
Das Aufbruchgut einzelner Teilflächen ist unverzüglich zu entsorgen, oder auf Zwischenlager des AN zu fahren.
Das für den Wiedereinbau vorgesehene Material ist zu säubern und zu stapeln, wobei die Inanspruchnahme umliegender Flächen auf ein Minimum zu begrenzen ist. Die Kosten sind in den Leistungspositionen des Titel 03.03. angemessen zu berücksichtigen.

**03.03.0001 Pflanzenkübel umsetzen**
Vorhandener Pflanzkübel aufnehmen, transportieren und an einen vom AG vorgegebenen Standort absetzen.
Maße ca. 1,50 x 1,50 x 1,50 m
Material: Holz / Stahl
Wegstrecke bis zu 10 km
Kübel ist bepflanzt und mit Erde gefüllt.
Menge: 4,000 St

**03.03.0002 Asphaltbefestigung trennen schneiden Dicke ü. 12-18 cm**
StL-Nr. 231130389104
Asphaltbefestigung geradlinig trennen.
Bereich
'Übergang zur Bestandsfahrbahn'
Trennen durch Schneiden.
Dicke der Asphaltbefestigung über 12 bis 18 cm.
Menge: 373,000 m
Kostenstelle: 02
Leistungsbereich: 113

**03.03.0003 Asphalt fräsen Fahrbahn Fräsasph. verw.**
StL-Nr. 2311300590901910
Asphalt fräsen und Fräsgut aufnehmen. Anschlusskante
geradlinig auf Frästiefe herstellen. Der Schnittlinienabstand darf maximal 15 mm betragen.
Asphalt
'bestehend aus Deckschicht und Tragschicht.'
Frästiefe
'bis 18 cm'
Fläche = Fahrbahn.
Breite
'150 cm bis über 200 cm.'
Fräsasphalt nach Wahl des AN verwerten.
Menge: 655,000 m2
Leistungsbereich: 113

**03.03.0004 Probenahme Asphaltdecke, Untersuchung auf Schadstoffe, Übergabe**
Probenahme aus der vorgenannten Asphaltbefestigungen für die Untersuchung auf Schadstoffbelastung gem. Ersatzbaustoffverordnung und Übergabe der Proben an ein Labor.
Erstellung eines Probenahmeprotokolls.
Die Ergebnisse der Untersuchung sind dem AG zu
übergeben.
Menge: 1,000 St
Kostenstelle: 02

**03.03.0005 Betondecke schneiden, volle Tiefe, Dicke bis 15 cm**
Betondecke schneiden.
In voller Tiefe senkrecht und geradlinig schneiden.
Dicke der Betondecke bis 15 cm, Zugang/Zufahrt.
Menge: 3,220 m
Kostenstelle: 02
Leistungsbereich: 114

**03.03.0006 Betondecke aufnehmen,einschl Unt=ToB,ohne Bewehrung,bis 50cm**
Betondecke aufnehmen.
Dicke der Betondecke bis 15 cm.
Fläche: Zugang/Zufahrt.
Befestigung = Betondecke.
Einschließlich Unterlage = Tragschicht o. Bindemittel.
Decke ohne Bewehrung, Dübel und Anker.
Gesamtausbautiefe bis 50 cm.
Ausbaustoffe  der Verwertung nach Wahl des AN zuführen.
Menge: 2,000 m2
Leistungsbereich: 114

**03.03.0007 Probenahme Betonschichten, Untersuchung auf Schadstoffe, Übergabe**
Probenahme aus der vorgenannten Betonbefestigung für die Untersuchung auf Schadstoffbelastung gem. Ersatzbaustoffverordnung und Übergabe der Proben an ein Labor.
Erstellung eines Probenahmeprotokolls.
Die Ergebnisse der Untersuchung sind dem AG zu
übergeben.
Menge: 1,000 St
Kostenstelle: 02

**03.03.0008 Bordsteine aufnehmen, RB, Bet, Fund.10-20/R-St., Steine s.+ lagern**
Bordsteine aufnehmen.
Rundbordsteine aus Beton,
 teilweise abgesenkt, Breite bis 15 cm,
Höhe bis 22 cm.
Fundament aus Beton, über 10 bis 20 cm dick, und
Rückenstütze aus Beton aufbrechen.
Wieder verwendbare Bordsteine säubern, innerhalb der
Baustelle fördern und sortiert lagern.
Nicht wieder verwendbare Bordsteine und übriges Aufbruchgut der Verwertung nach Wahl des AN zuführen.
Anteil wieder verwendbarer Bordsteine über 75 bis 100%.'
Menge: 57,000 m

**03.03.0009 Natursteinpflasterdecke aufnehmen Kantenl. ü. 12 cm ungeb. Fugenmat. u**
StL-Nr. 23115002391101
Natursteinpflasterdecke aufnehmen. Aufnehmen der Tragschicht wird gesondert vergütet.
Abmessung = Pflasterstein mit Kantenlänge über 12 cm.
Pflasterstein
'Natursteinpflaster unter Asphalt'
Mit Fugenfüllung aus Baustoffgemisch ohne Bindemittel.
Bettung aus ungebundenem Bettungsmaterial.
Steine und übriges Aufbruchgut nach Wahl des AN verwerten.
Menge: 126,000 m2
Leistungsbereich: 115

**03.03.0010 Pflasterdecke m. Unterl. aufnehmen, BPfl, säubern u. lagern**
Pflasterdecke mit Unterlage aufbrechen und aufnehmen,
Die Aufbruchtiefe gilt ab Oberkante Pflasterdecke.
Art = Pflastersteine aus Beton, ca. 8 cm dick.
Mit Fugenfülllung aus Baustoffgemisch ohne Bindemittel.
Bettung aus Baustoffgemisch ohne Bindemittel.
Unterlage = Tragschicht aus ungebrochener natürlicher
Gesteinskörnung.
Aufbruchtiefe bis 50 cm
Steine säubern, fördern und innerhalb  der Baustelle lagern.
Fläche: Zufahrten/ Zuwegungen.
Nicht wiederverwendbare Steine und übriges Aufbruchgut der Verwertung nach Wahl des AN zuführen.
Anteil wieder verwendbaren Pflasters 75 bis 100%.
Menge: 22,000 m2
Leistungsbereich: 115

**03.03.0011 Plattenbelag mit Unterl. aufnehmen Ungeb. Fugenmat. Ungeb. Bettung**
Plattenbelag mit Unterlage aufbrechen und aufnehmen,
Die Aufbruchtiefe gilt ab Oberkante Plattenbelag.
Art
'Betonplatten unterschiedlicher Formate.'
Mit Fugenfüllung aus Baustoffgemisch ohne Bindemittel.
Bettung aus Baustoffgemisch ohne Bindemittel.
Unterlage = Tragschicht aus ungebrochener natürlicher
Gesteinskörnung.
Aufbruchtiefe bis 50 cm.
Platten
'ausbauen, säubern und zur Wiederverwendung seitlich lagern. Übriges Aufbruchmaterial
Verwertung nach Wahl AN zuführen.'
Menge: 5,000 m2
Kostenstelle: 02
Leistungsbereich: 115

**03.03.0012 Schicht ohne Bindemittel aufnehmen Mat.kl. BM-0* Bstoff. Verw.AN.**
StL-Nr. 24112006999204
Schicht ohne Bindemittel aufnehmen.
Schicht
'Auffüllungen, gemäß Baugrundgutachten'
Dicke
'bis 40 cm.'
Fläche
'Fahrbahn im Bereich ohne Pflasterunterbau und
Randbereich mit Oberboden.'
Materialklasse nach EBV = BM-0*.
Baustoffgemisch nach Wahl des AN verwerten. Baustoffgemisch nach Unterlagen des AG.
Menge: 684,000 m2
Leistungsbereich: 112

**03.03.0013 Schicht ohne Bindemittel aufnehmen Mat.kl. BM-0* Bstoff. Verw.AN.**
StL-Nr. 24112006999204
Schicht ohne Bindemittel aufnehmen.
Schicht
'Auffüllungen, gemäß Baugrundgutachten'
Dicke
'bis 20 cm.'
Fläche
'Fahrbahn im Bereich mit Pflasterunterbau'
Materialklasse nach EBV = BM-0*.
Baustoffgemisch nach Wahl des AN verwerten. Baustoffgemisch nach Unterlagen des AG.
Menge: 126,000 m2
Leistungsbereich: 112

**03.03.0014 Zulage Aufbruchgut größer gleich BM-0* bis max BM-F3 / BG-F3**
Zulage für die Sicherung und Verwertung von Aufbruchgut größer gleich  BM-0* bis maximal BM-F3 / BG-F3
Menge: 135,000 t

### Gewerk 04 Erdarbeiten

Kostenstelle: 02

#### Titel 04.01 Bodenbewegungen

Kostenstelle: 02

*Hinweis: Vorbemerkungen-Erdarbeiten*
Vorhandene Versorgungsleitungen:
Vor Beginn der Erdarbeiten hat sich der Auftragnehmer eingehend über die Lage vorhandener Versorgungs- leitungen und Kabel zu informieren und mittels Suchgeräten eigenständig zu orten.

Die vorgenannten Leistungen werden nicht gesondert vergütet und sind in die Einheitspreise einzukalkulieren.

Vorhandene Leitungen und Kabel sind von Hand freizulegen und während der Bauausführung zu sichern.

Die ZTV A-StB 12 ist als zusätzliche Technische Vertragsbedingung Bestandteil des beschriebenen Leistungsumfanges.

**04.01.0001 Oberboden/Seitenbereiche (OE/SD) abtragen und lagern**
Seitenbereiche mit Oberboden, teilweise mit Schotter, einschließlich Vegetationsdecke abtragen und getrennt lagern.
Ansaat und Mähen einer Decksaat werden gesondert vergütet.
Dicke i. M. 15 cm.
Boden innerhalb der Baustelle lagern.
Boden in Haufen locker aufsetzen.
Abgerechnet wird nach Aufmaß.
Menge: 127,000 m2
Kostenstelle: 02

**04.01.0002 Oberboden/Seitenbereiche (OE/SD) abtragen und verwerten**
Seitenbereiche mit Oberboden, teilweise mit Schotter, einschließlich Vegetationsdecke abtragen und nach Wahl des AN verwerten.
Ansaat und Mähen einer Decksaat werden gesondert vergütet.
Dicke i. M. 15 cm.
Abgerechnet wird nach Aufmaß.
Menge: 54,000 m2
Kostenstelle: 02

**04.01.0003 Rohrgraben herstellen,T = bis 1,25 m, B= 0,8 m, für Anschlussleitungen**
Rohrgraben für Anschlussleitungen DN 150 KG (PVC-U) profilgerecht herstellen.
Rohrgraben nach DIN EN 1610.
Mittlere Rohrgrabentiefe bis 1,25 m, gemessen von OK Gelände minus Oberbau Verkehrsflächen bis Grabensohle.
Aufbruch Oberbau wird gesondert vergütet.
Rohrgrabenbreite ohne Verbau 0,80 m in Boden Homogenbereich 1 bis 2a/b gem. Baugrundgutachten einschl. Verfüllen nach Verlegung der Rohrleitungen.
Eine Abböschung aufgrund beengter Platzverhältnisse ist nicht möglich.
Zum Wiedereinbau bestimmtes Material fördern und auf Zwischenlager des AN lagern.
Entfernung Zwischenlager bis 3,0 km.
Die Rohrleitungszone ist bis mindestens 15 cm über Rohrscheitel mit Sand-/Kiesmaterial der Körnung 0/22 mm zu verfüllen, darüber profilgerechte Verfüllung Dpr >/=98% bis Planum Verkehrsflächen mit vorhandenem verdichtungsfähigen  Material. Material am Zwischenlager des AN aufnehmen und fördern.
Nachweis von 45 MPa auf dem Planum Verkehrsflächen.
Verfüllung der Leitungszone bzw. oberhalb der
Leitungszone lagenweise und gut verdichtet.
Die Abrechnung erfolgt mit senkrechten Wänden, nach Aufmaß.
Die mittlere Aushubtiefe einer Haltung errechnet sich aus der  Tiefe am Anfang und Ende der Haltung.
In den Einheitspreis sind alle Nebenarbeiten wie Planum der Grabensohle (Nachweis von Dpr=97%), die Verwertung des überschüssigen Aushubmaterial sowie der Arbeitsraum für die Rohrverbindungen einzurechnen.

Der Rohrgraben ist vor eindringendem Oberflächenwasser zu schützen. Die erforderlichen Maßnahmen werden nicht gesondert vergütet.

Der Verdichtungsgrad ist im Rahmen der Eigenüberwachung entsprechend ZTV E-StB 17, Pkt. 14.2.2 durch das Ausstechzylinderverfahren, Prüfung DIN 18125-F62 und Proctorversuche nach DIN 18127 ohne besondere Vergütung nachzuweisen, das Protokoll ist dem AG im Original zu übergeben.

Nachzuweisen sind die in der ZTV E-StB 17,
Abschn. 9 geforderten Verdichtungsgrade.

Anzahl der Nachweise:
je 1 Stück pro Straßenablaufleitung.
Menge: 38,000 m
Kostenstelle: 02

**04.01.0004 Rohrgraben herst.,T bis 1,5 m, zzgl.Verb, Kanal DN 300**
Rohrgraben für Anschlussleitungen DN 300 PE profilgerecht herstellen.
Rohrgraben nach DIN EN 1610.
Mittlere Rohrgrabentiefe von bis 1,50 m, gemessen von OK Gelände minus Oberbau Verkehrsflächen bis Grabensohle.
Aufbruch Oberbau wird gesondert vergütet.
Rohrgrabenbreite ohne Verbau 0,90 m zuzüglich Verbaubreite, Verbau nach Wahl des AN, in Boden Homogenbereich 1 bis 2a/b einschl. Verfüllen nach Verlegung der Rohrleitungen.
Der Verbau wird nicht gesondert vergütet.
Eine Abböschung aufgrund beengter Platzverhältnisse ist nicht möglich.
Zum Wiedereinbau bestimmtes Material fördern und auf Zwischenlager des AN lagern.
Die Rohrleitungszone ist bis mindestens 15 cm über Rohrscheitel mit Sand-/Kiesmaterial der Körnung 0/22 mm zu verfüllen, darüber profilgerechte Verfüllung Dpr >/=98% bis Planum Verkehrsflächen mit vorhandenem verdichtungsfähigen  Material. Material am Zwischenlager des AN aufnehmen und fördern.
Entfernung Zwischenlager bis 3,0 km.
Nachweis von 45 MPa auf dem Planum Verkehrsflächen.
Verfüllung der Leitungszone bzw. oberhalb der
Leitungszone lagenweise und gut verdichtet.
Die Abrechnung erfolgt mit senkrechten Wänden, nach Aufmaß.
Die mittlere Aushubtiefe einer Haltung errechnet sich aus der  Tiefe am Anfang und Ende der Haltung.
In den Einheitspreis sind alle Nebenarbeiten wie Planum der Grabensohle (Nachweis von Dpr=97%), die Verwertung des überschüssigen Aushubmaterial sowie der Arbeitsraum für die Rohrverbindungen einzurechnen.

Der Rohrgraben ist vor eindringendem Oberflächenwasser zu schützen. Die erforderlichen Maßnahmen werden nicht gesondert vergütet.

Der Verdichtungsgrad ist im Rahmen der Eigenüberwachung entsprechend ZTV E-StB 17, Pkt. 14.2.2 durch das Ausstechzylinderverfahren, Prüfung DIN 18125-F62 und Proctorversuche nach DIN 18127 ohne besondere Vergütung nachzuweisen, das Protokoll ist dem AG im Original zu übergeben.

Nachzuweisen sind die in der ZTV E-StB 17,
Abschn. 9 geforderten Verdichtungsgrade.

Anzahl der Nachweise:  1 Stück.
Der Verdichtungsnachweis ist dem AG zu übergeben.
Menge: 113,000 m
Kostenstelle: 02

**04.01.0005 Rohrgraben herst., T=2,5-2,6 m, zzgl. Verb, Sickerrohr**
Rohrgraben für DN 300 Sickerrohr
profilgerecht herstellen.
Rohrgraben nach DIN EN 1610.
Mittlere Rohrgrabentiefe von 2,50 m bis 2,60 m, gemessen von OK Gelände minus Oberbau Verkehrsflächen bis Grabensohle.
Aufbruch Oberbau wird gesondert vergütet.
Rohrgrabenbreite ohne Verbau 0,90 m zuzüglich Verbaubreite, Verbau nach Wahl des AN, in Boden Homogenbereich 1 bis 2a/b einschl. Verfüllen nach Verlegung der Rohrleitungen.
Der Verbau wird nicht gesondert vergütet.
Eine Abböschung aufgrund beengter Platzverhältnisse ist nicht möglich.
Zum Wiedereinbau bestimmtes Material fördern und auf Zwischenlager des AN lagern.
Die Rohrleitungszone ist bis mindestens 15 cm über Rohrscheitel mit Sand-/Kiesmaterial der Körnung 0/22 mm zu verfüllen, darüber profilgerechte Verfüllung Dpr >/=98% bis Planum Verkehrsflächen mit vorhandenem verdichtungsfähigen  Material. Material am Zwischenlager des AN aufnehmen und fördern.
Entfernung Zwischenlager bis 3,0 km.
Nachweis von 45 MPa auf dem Planum Verkehrsflächen.
Verfüllung der Leitungszone bzw. oberhalb der
Leitungszone lagenweise und gut verdichtet.
Die Abrechnung erfolgt mit senkrechten Wänden, nach Aufmaß.
Die mittlere Aushubtiefe einer Haltung errechnet sich aus der  Tiefe am Anfang und Ende der Haltung.
In den Einheitspreis sind alle Nebenarbeiten wie Planum der Grabensohle (Nachweis von Dpr=97%), die Verwertung des überschüssigen Aushubmaterial sowie der Arbeitsraum für die Rohrverbindungen einzurechnen.

Der Rohrgraben ist vor eindringendem Oberflächenwasser zu schützen. Die erforderlichen Maßnahmen werden nicht gesondert vergütet.

Der Verdichtungsgrad ist im Rahmen der Eigenüberwachung entsprechend ZTV E-StB 17, Pkt. 14.2.2 durch das Ausstechzylinderverfahren, Prüfung DIN 18125-F62 und Proctorversuche nach DIN 18127 ohne besondere Vergütung nachzuweisen, das Protokoll ist dem AG im Original zu übergeben.

Nachzuweisen sind die in der ZTV E-StB 17,
Abschn. 9 geforderten Verdichtungsgrade.

Anzahl der Nachweise:  1 Stück.
Der Verdichtungsnachweis ist dem AG zu übergeben.
Menge: 110,000 m
Kostenstelle: 02

**04.01.0006 Rohrgraben herst., T=3,15-3,40 m, zzgl. Verb, Füllkörperrigole**
Rohrgraben für Füllkörperrigole
profilgerecht herstellen.
Rohrgraben nach DIN EN 1610.
Mittlere Rohrgrabentiefe von 3,15 m bis 3,40 m, gemessen von OK Gelände minus Oberbau Verkehrsflächen bis Grabensohle.
Aufbruch Oberbau wird gesondert vergütet.
Rohrgrabenbreite ohne Verbau 1,65 m zuzüglich Verbaubreite, Verbau nach Wahl des AN, in Boden Homogenbereich 1 bis 3 einschl. Verfüllen nach Verlegung der Rohrleitungen.
Der Verbau wird nicht gesondert vergütet.
Eine Abböschung aufgrund beengter Platzverhältnisse ist nicht möglich.
Zum Wiedereinbau bestimmtes Material fördern und auf Zwischenlager des AN lagern.
Die Rohrleitungszone ist bis mindestens 15 cm über Rohrscheitel mit Sand-/Kiesmaterial der Körnung 0/22 mm zu verfüllen, darüber profilgerechte Verfüllung Dpr >/=98% bis Planum Verkehrsflächen mit vorhandenem verdichtungsfähigen  Material. Material am Zwischenlager des AN aufnehmen und fördern.
Entfernung Zwischenlager bis 3,0 km.
Nachweis von 45 MPa auf dem Planum Verkehrsflächen.
Verfüllung der Leitungszone bzw. oberhalb der
Leitungszone lagenweise und gut verdichtet.
Die Abrechnung erfolgt mit senkrechten Wänden, nach Aufmaß.
Die mittlere Aushubtiefe einer Haltung errechnet sich aus der  Tiefe am Anfang und Ende der Haltung.
In den Einheitspreis sind alle Nebenarbeiten wie Planum der Grabensohle (Nachweis von Dpr=97%), die Verwertung des überschüssigen Aushubmaterial sowie der Arbeitsraum für die Rohrverbindungen einzurechnen.

Der Rohrgraben ist vor eindringendem Oberflächenwasser zu schützen. Die erforderlichen Maßnahmen werden nicht gesondert vergütet.

Der Verdichtungsgrad ist im Rahmen der Eigenüberwachung entsprechend ZTV E-StB 17, Pkt. 14.2.2 durch das Ausstechzylinderverfahren, Prüfung DIN 18125-F62 und Proctorversuche nach DIN 18127 ohne besondere Vergütung nachzuweisen, das Protokoll ist dem AG im Original zu übergeben.

Nachzuweisen sind die in der ZTV E-StB 17,
Abschn. 9 geforderten Verdichtungsgrade.

Anzahl der Nachweise:  1 Stück.
Der Verdichtungsnachweis ist dem AG zu übergeben.
Menge: 40,000 m
Kostenstelle: 02

**04.01.0007 Nachverdichtung Grabensohle, Nachweis Dpr >/= 97%**
Menge: 298,000 m2
Kostenstelle: 02

**04.01.0008 Leitungsquerung mit vorh. Leitungen und Kabeln**
Zulage zu den Bodenbewegungen für die Sicherung von vorhandenen querenden Leitungen und Kabeln bei den Ablaufleitungen Straßenablauf und den dabei auftretenden Erschwernissen bei den Erdarbeiten, ggf. erforderliche Handschachtung, bzw. zusätzliche Aufwendungen für Sicherungsmaßnahmen der Leitungen und Kabel.
Hilfsmaterialien und Verbau werden nicht gesondert vergütet.
Der betreffende Bereich querender Leitungen ist mit geeignetem Material zu unterstopfen und ausreichend zu verdichten. Die Leitungszone ist mit entsprechendem Material auszubilden.
Kabel sind fachgerecht zu ummanteln, der Bereich ist ausreichend zu verdichten.
Leitungen und Kabel, die im Bereich von 0,0 bis 0,5 m liegen, werden als eine Querung betrachtet.
Ggf. neues Warnband verlegen.
Abstimmung mit dem Rechtsträger erforderlich.
Menge: 33,000 St
Kostenstelle: 02

**04.01.0009 Zulage Entsorgung bindigen Boden**
Ausgehobenen bindigen Boden der Verwertung nach Wahl des AN zuführen.
Boden Klasse 3 bis 4.
Abgerechnet wird nach Aufmaß.
Menge: 158,000 m3
Kostenstelle: 02

**04.01.0010 Zulage Lieferung geeigneten Boden, Verfüllung oberhalb LZ**
Geeigneten Boden liefern.
Material: - nichtbindiger, verdichtungsfähiger, steinfreier Boden für die Baugrubenverfüllung oberhalb der Leitungszone.

Der Einbau und die Verdichtung ist in den jeweiligen Positionen für die Gruben erfasst.
Abgerechnet wird nach Aufmaß.
Menge: 158,000 m3
Kostenstelle: 02

**04.01.0011 vorh. Oberboden/Seitenbereiche (OE/SD) andecken, Planum herstellen**
Gelagerten Oberboden, Boden der Seitenbereiche bzw. Schotterboden des AG profilgerecht andecken.
Planum herstellen.
Andeckung auf Kleinflächen.
Dicke der Andeckung 15 cm.
Boden innerhalb der Baustelle aufnehmen und fördern.
Abgerechnet wird nach Aufmaß.
Menge: 127,000 m2
Kostenstelle: 02

**04.01.0012 Rasen ansäen, Fertigstellungspflege**
Rasenansaat herstellen. Saatgut ohne Entmischung
ausbringen und einarbeiten.
Ggf. Unrat ablesen. Ggf. vorwüchsige Kräuter ausmähen.
Unrat und Mähgut der Verwertung nach Wahl des AN zuführen.
Boden lockern und Planum +- 5 cm herstellen.
Saatgutmenge 20 g/m2.
Regelsaatgutmischung 2.2, Gebrauchsrasen.
Fläche wässern.
Rasenansaat einschl. Fertigstellungspflege nach DIN 18917.
Menge: 127,000 m2
Kostenstelle: 02

### Gewerk 05 Entwässerungskanalarbeiten

Kostenstelle: 02

*Hinweis: Vorbemerkungen zur Rohrstatik*
Rohrstatik:

Für die Rohrstatik gilt ATV-DVWK-A 127
- Richtlinie für die statische Berechnung von
Entwaesserungskanälen und -leitungen. -
Die Rohrstatik ist in prüffähiger Form
dem AG vor der Ausführung vorzulegen.
Die Vorgaben zur Ausführung der Rohrbettung und Verlegung aus der Rohrstatik sind einzuhalten.
Die Kosten für die Erstellung der Rohrstatik und die Maßnahmen zur Einhaltung der Vorgaben sind mit den
Einheitspreisen abgegolten.
Der Nachweis der Rohrstatik ist dem Auftraggeber im Original zu übergeben.

#### Titel 05.01 Anschlussleitungen, Abläufe

Kostenstelle: 02

**05.01.0001 Anschlussleitung herstellen, DN 150 KG**
Anschlussleitung aus KG (PVC-U) nach DIN EN 13598,
inkl. erforderlicher Verbindungselemente / Muffen und Dichungen, höhen- und fluchtgerecht in vorh. Graben nach statischen und konstruktiven Erfordernissen nach DIN EN 1610 und den Verlegerichtlinien des Herstellers fachgerecht herstellen.
Formstücke, soweit vorhanden, werden übermessen sowie gesondert vergütet.
Fließsohlentiefe bis 1,25 m.
Überdeckungshöhe bis 1,10 m.
Erforderliche Rohrschnitte und durch die Technologie
des AN bedingte zusätzliche Formstücke (Manschetten
u.ä.) sind einzurechnen.
Menge: 38,000 m
Kostenstelle: 02

**05.01.0002 Aufständerung einbauen, KG, DN 150, L bis 1,0 m, Formstücke**
Aufständerung aus KG (PVC-U) und Formstücke  einbauen,
Rohr DN 150, 2 St Bögen PVC-U DN 150, 45°,
Länge 0,40 bis 1,00 m von Rohrsohle zu Scheitel Hauptkanal,
Tiefe der Hauptleitung bis 2,40 m,
mit Betonummantelung.
Sämtliche Erd-, Verbau- und Nebenarbeiten ausführen,
Sämtliches Material liefern.
Menge: 3,000 St
Kostenstelle: 02

**05.01.0003 Straßenablauf einbauen,m.Erdarb., B.2a/M.3a Dicht.,Schaft 5b,Aufl**
Straßenablauf aus Betonfertigteilen nach DIN 4052 einbauen. Fugen mit Mörtel MG III nach DIN 1053 dichten
und glattstreichen. Aufsatz wird gesondert vergütet.
Erdarbeiten in Boden Homogenbereich 1 bis 3 ausführen.
Boden Form 2a und Muffenteil Form 3a mit Abgang horizontal und eingebautem Steckmuffendichtelement.
Schaft 5b (295 mm hoch).
Auflagering Form 10a (für quadratische Aufsätze).
Auflager aus Beton C 8/10, 10 cm dick, herstellen.
Aushubtiefe ab OK Straßenablauf bis 1,25 m.
Aushub seitlich lagern und zum Verfüllen verwenden.
Überschüssigen Aushub der Verwertung nach Wahl des AN
zuführen.
Menge: 5,000 St
Kostenstelle: 02

**05.01.0004 Aufsatz f.Str.ablauf aufsetzen,500x500,D,36 mm, dmpf.Einlage,Zinkeimer**
Aufsatz für Strassenablauf nach DIN 1229 aufsetzen,
Klasse D 400, Ausführung nach DIN EN 124, DIN 19 583,
500x500, mit Schlitzweite 36 mm.
Dämpfende Einlage.
Verzinkter Eimer nach DIN 4052, Form B 1.
Aufsatz zunächst provisorisch auflegen und entsprechend Bauablauf Zug um Zug bis auf planmäßige Höhe setzen.
Menge: 5,000 St
Kostenstelle: 02

**05.01.0005 Zulage KG-Bogen DN 150 nach DIN EN 295, 15-90°,einbauen**
KG (PVC-U) DN 150 nach DIN EN 13598, 15-90°,
 als Zulage zur KG-Rohrleitung DN 150 einbauen.
Menge: 5,000 St
Kostenstelle: 02

**05.01.0006 Schachtanschluss DN 150 KG an Schacht herstellen, Formstücke**
Rohrleitung an Schacht anschließen,
Anschluss dichten.
Vergütet wird der Mehraufwand für das Herstellen des
Anschlusses einschließlich eventueller Passstücke gegenüber der bis zur Innenfläche des Schachtes durchgemessenen Rohrleitung.
Rohrleitung DN 150 PVC-U.
Schacht aus PE / PP.
Öffnung für Rohranschluss ist vorhanden.
Anschluss mit Reduzierstück und ggf. Gelenkstück.
Menge: 2,000 St
Kostenstelle: 02

**05.01.0007 Rohranschluss herstellen, Anschluss DN 150**
Rohranschluss seitlich an Sammelrohrleitung herstellen,
Vergütet wird der Mehraufwand für das Herstellen des
Anschlusses, einschließlich eventueller Passstücke, Reduzierstücke sowie T-Stücke für die Sammelleitung.
Anschlussleitung DN 150 PVC-U.
Sammelleitung DN 300 PE-HD.
Menge: 3,000 St
Kostenstelle: 02

**05.01.0008 Anschluss Ablauf herstellen, DN 150 KG neu**
Rohrleitung an Ablauf anschließen, Anschluss dichten.
Vergütet wird der Mehraufwand für das Herstellen des
Anschlusses Rohrleitung DN 150, aus PVC-U.
Ablauf aus Betonfertigteilen,
Öffnung für Rohranschluss ist vorhanden.
Menge: 5,000 St
Kostenstelle: 02

**05.01.0009 Rohrleitung KG DN 150 an Formst. DN 150 (Aufständ) anschließen**
Rohrleitung aus PVC-U DN 150 an Formstück DN 150 aus PVC-U (Aufständerung) komplett einschl. aller Dichtungsarbeiten anschließen.
Menge: 3,000 St
Kostenstelle: 02

**05.01.0010 Wasserdichtheit DN 150 prüfen**
Katalog-Nr. 11.12.0001
Anschlussleitung auf Wasserdichtheit prüfen.
Erforderliche Verankerungen und Rohrverschlüsse herstellen und beseitigen. Notwendigen Füllstoff liefern
und ableiten.
Rohr DN 150 mm aus PVC-U.
Prüfung von Teilstrecken.
Wasserdichtheit nach DIN EN 1610 und DWA-A 139.
Die Bauleitung des AG ist vorher über den Prüftermin zu informieren.
Die Prüfprotokolle sind dem Auftraggeber im Original zu übergeben.
Menge: 38,000 m
Kostenstelle: 02

#### Titel 05.02 Regenwasserkanal, Regenwasserversickerung

**05.02.0001 Füllkörperrigole, aus PP, 1 1/2-lagig, h= 1,01 m**
Füllkörperrigole 1 1/2 lagig
Vollblock 800 x 800 x 660 mm
Halbblock 800 x 800 x 350 mm
inklusive mehrlagiger Blockverbinder, zur Verbindung der verschiedenen Lagen, als Schutz gegen das Verschieben oder Verrutschen einzelner Blöcke, notwendiger Seitenwandgitter einbauen und aller erforderliche Nebenarbeiten ausführen.

Hersteller/ Typ: Rigofill ST-S o.glw.

Angebotenes Fabrikat: '______________________________(vom Bieter anzugeben)'
Menge: 49,000 St

**05.02.0002 Inspektionsschacht, für Einbau Füllkörperrigole, T bis 3,40 m**
Inspektionsschacht inklusive
- Rigolenelement 1 1/1 lagig, L x B x H =  800 x 800 x 1010 mm
- Konus und Dichtring
- Seitenwandgitter für den Voll-/Halbblock
- Schachtaufsetzrohr DA 600 ohne Zulauf
- Filter-Set DA 600
- Auflagerring
- Schachtabdeckung Klasse D
- bauseitigen Betonauflager
inklusive aller Nebenarbeiten herstellen.

Gesamttiefe bis 3,40 m

Hersteller/ Typ: Rigofill ST-S o.glw.

Angebotenes Fabrikat: '______________________________(vom Bieter anzugeben)'
Menge: 1,000 St

**05.02.0003 Inspektionsschacht, für Einbau Füllkörperrigole, T bis 3,15 m, Zulauf**
Inspektionsschacht inklusive
- Rigolenelement 1 1/1 lagig, L x B x H =  800 x 800 x 1010 mm
- Konus und Dichtring
- Seitenwandgitter für den Voll-/Halbblock
- Schachtaufsetzrohr DA 600 mit Zulauf DN 315 und ggf.
  erforderliches Übergangsstück auf DN 300
- Filter-Set DA 600
- Auflagerring
- Schachtabdeckung Klasse D
- bauseitigen Betonauflager
inklusive aller Nebenarbeiten herstellen.

Gesamttiefe bis 3,15 m

Hersteller/ Typ: Rigofill ST-S o.glw.

Angebotenes Fabrikat: '______________________________(vom Bieter anzugeben)'
Menge: 1,000 St

**05.02.0004 Vlesumhüllung herstellen**
Vliesumhüllung um Füllkörperrigole, inkl. erforderlicher Überlappung (mind. 50 cm) und aller erforderlichen Nebenarbeiten herstellen.
Abgerechnet wird nach Rigolenmantelfläche, Mehrlängen für Überlappung sind einzukalkulieren.

Hersteller/ Typ: RigoFlor 200 g/m² o.glw.

Angebotenes Fabrikat: '______________________________(vom Bieter anzugeben)'
Menge: 146,000 m2

**05.02.0005 Rohr- u. Rigolensickerstrang 55x45 cm / VS DN300 herstellen**
Rohr- u. Rigolensickerstrang 55 cm x 45 cm / VS DN300 herstellen.
Rohr- und Rigolensickeranlage fachgerecht herstellen.
Bestehend aus:
Vliesstoff  als filterstabile Trennschicht zwischen der Kiespackung und dem umgebenden Erdreich sowie als Ummantelung,

Hersteller/ Typ: RigoFlor o.glw,
Angebotenes Fabrikat (Vlies) '______________________________(vom Bieter anzugeben)'

VS-Rohr vollflächig und lückenlos mit ausreichender - Überlappung (mind. 50 cm) liefern und fachgerecht verlegen.
Flächengewicht: 200 g/m²,

Rigolenkies, aus gewaschenem Kies, in Verbindung mit dem Filtervlies liefern und fachgerecht einbauen und verdichten.
Außenabmessung Kiesfilter 55 cm x 45 cm.
Porenvolumen 35 %, Kies 16/32. In der Grabensohle Mindeststärke Kies seitlich 12,5 cm,
Mindeststärke Kies oben/ unten 7,5 cm. Kies allseitig um das
Versickerrohr liefern und fachgerecht einbauen.

Versickerrohr DN 300 nach DWA-A 138 und DIN 4262-1,
Material PE-HD, Fabe grün, mit profilierter Außenwandung und glatter Innenfläche,  am ganzen Umfang geschlitzt (TP), inkl. erforderlicher Verbindungselemente / Muffen und Dichungen,
liefern und fachgerecht einbauen.
Wasseraustrittsfläche: mind. 180 cm²/ m

Hersteller/ Typ: SickuPipe 300 TP o.glw.
Angebotenes Fabrikat (Versickerrohr) '______________________________(vom Bieter anzugeben)'
Menge: 110,000 m

**05.02.0006 Rohrleitung herstellen, Rohr DN 300, aus PEHD, Rohrverb. Dicht**
Rigolenrohr ungeschlitzt DN 300 nach DWA-A 138 und DIN 4262-1, Material PE-HD, Fabe grün, mit profilierter Außenwandung und glatter Innenfläche,  am ganzen Umfang ungeschlitzt (UP), inkl. erforderlicher Verbindungselemente / Muffen und Dichungen,
liefern und fachgerecht einbauen.

Hersteller/ Typ: SickuPipe 300 UP o.glw.
Angebotenes Fabrikat: '______________________________(vom Bieter anzugeben)'
Menge: 113,000 m
Kostenstelle: 02

**05.02.0007 Spül- und Kontrollschacht, rund, lichte Weite 0,4 m, T bis 2,75 m**
Spühl- und Kontrollschacht inklusive
- integrierten Absetzraum
- Schacht Aufsatzrohr DA 400 mit 2 x Zulauf DN 300
  (180°)
- Schacht Aufsatzrohr DA 400
- erforderlichen Doppelsteckmuffen
- Siebeimer DA 350
- Schacht Aufsatzrohr DA 400 mit Zulauf DN 200
- Reduzierstück DN 200 auf DN 150 für Anschlussleitung
- Filter-Set DA 600
- DOM-Dichtring
- Auflagerring
- Schachtabdeckung Klasse D
- bauseitigen Betonauflager
inklusive aller Nebenarbeiten herstellen.

Gesamttiefe bis 2,75 m

Hersteller/ Typ: SickuControl o.glw.

Angebotenes Fabrikat: '______________________________(vom Bieter anzugeben)'
Menge: 1,000 St
Kostenstelle: 02

**05.02.0008 Spül- und Kontrollschacht, rund, lichte Weite 0,4 m, T bis 2,75 m**
Spühl- und Kontrollschacht inklusive
- integrierten Absetzraum
- Schacht Aufsatzrohr DA 400 mit Zulauf DN 300
- Schacht Aufsatzrohr DA 400.
- erforderlichen Doppelsteckmuffen
- Siebeimer DA 350
- Schacht Aufsatzrohr DA 400 mit Zulauf DN 300
- Filter-Set DA 600
- DOM-Dichtring
- Auflagerring
- Schachtabdeckung Klasse D
- bauseitigen Betonauflager
inklusive aller Nebenarbeiten herstellen.

Gesamttiefe bis 2,75 m

Hersteller/ Typ: SickuControl o.glw.

Angebotenes Fabrikat: '______________________________(vom Bieter anzugeben)'
Menge: 1,000 St
Kostenstelle: 02

**05.02.0009 Spül- und Kontrollschacht, rund, lichte Weite 0,4 m, T bis 1,6 m**
Spühl- und Kontrollschacht inklusive
- integrierten Absetzraum
- Schacht Aufsatzrohr DA 400 mit 2 x Zulauf DN 300
  (180°)
- Schacht Aufsatzrohr DA 400
- erforderlichen Doppelsteckmuffen
- Siebeimer DA 350
- Filter-Set DA 600
- DOM-Dichtring
- Auflagerring
- Schachtabdeckung Klasse D
- bauseitigen Betonauflager
inklusive aller Nebenarbeiten herstellen.

Gesamttiefe bis 1,60 m

Hersteller/ Typ: SickuControl o.glw.

Angebotenes Fabrikat: '______________________________(vom Bieter anzugeben)'
Menge: 2,000 St
Kostenstelle: 02

**05.02.0010 Spül- und Kontrollschacht, rund, lichte Weite 0,4 m, T bis 1,6 m**
Spühl- und Kontrollschacht inklusive
- integrierten Absetzraum
- Schacht Aufsatzrohr DA 400 mit 2 x Zulauf DN 300
  (90°)
- Schacht Aufsatzrohr DA 400
- erforderlichen Doppelsteckmuffen
- Siebeimer DA 350
- Reduzierstück DN 300 auf DN 150 für Anschlussleitung
- Filter-Set DA 600
- DOM-Dichtring
- Auflagerring
- Schachtabdeckung Klasse D
- bauseitigen Betonauflager
inklusive aller Nebenarbeiten herstellen.

Gesamttiefe bis 1,60 m

Hersteller/ Typ: SickuControl o.glw.

Angebotenes Fabrikat: '______________________________(vom Bieter anzugeben)'
Menge: 1,000 St
Kostenstelle: 02

**05.02.0011 Wasserdichtheit DN 300 prüfen**
Katalog-Nr. 11.12.0002
Regenwasserleitung auf Wasserdichtheit prüfen.
Erforderliche Verankerungen und Rohrverschlüsse herstellen und beseitigen. Notwendigen Füllstoff liefern
und ableiten.
Rohr DN 300 mm aus PVC-U.
Prüfung von Teilstrecken.
Wasserdichtheit nach DIN EN 1610 und DWA-A 139.
Die Bauleitung des AG ist vorher über den Prüftermin zu informieren.
Die Prüfprotokolle sind dem Auftraggeber im Original zu übergeben.
Menge: 113,000 m
Kostenstelle: 02

**05.02.0012 Schacht DN/OD 400 Wasserdichtheit prüfen**
Katalog-Nr. 11.12.0003
Schacht DN 400 mm auf Wasserdichtheit nach DIN EN 1610 und DWA-A 139 prüfen.
Schachttiefen bis 2,75 m.
Erforderliche Verankerungen und Verschlüsse herstellen und beseitigen. Notwendigen Füllstoff liefern und ableiten.
Die Bauleitung des AG ist vorher über den Prüftermin zu informieren.
Die Prüfprotokolle sind dem Auftraggeber im Original zu übergeben.
Menge: 5,000 St
Kostenstelle: 02

**05.02.0013 Videobefahrung Füllkörperrigole/ Sickerrohr DN 300/ Kanal DN 300**
Versickerungsanlage durch geeignete Kanalfernsehanlage prüfen, auf CD aufzeichnen und bewerten.
Austauschformat ISYBAU XML (inkl. Filmansteuerung).
Rigolenrohr ungeschlitz DN300 PEHD
Versickerungsrohr DN300 PEHD
Füllkörperrigole
Jede dritte Muffe und mängelbehaftete Muffen, Beschädigungen und Schachteinbindungen (umlaufend aufzeichnen) einmessen und fotografieren,
Höhen- und Neigungsdiagramm erstellen.
CD, Bewertung und Fotos sind dem AG zu übergeben.
Anlage ist nicht in Betrieb.
Menge: 263,000 m
Kostenstelle: 02

### Gewerk 06 Oberbauarbeiten

Kostenstelle: 02

#### Titel 06.01 Wiederherstellung Oberflächenbefestigung

Kostenstelle: 02

**06.01.0001 Planum herstellen, Abweichung +-3 cm, Verf. 45 MN/m2**
StL-Nr. 1210625514
Planum herstellen.
Max. Abweichung von der Sollhöhe +3/-3 cm.
Verformungsmodul =  45 MN/m2
Menge: 757,000 m2
Leistungsbereich: 106

**06.01.0002 Frostschutzschicht herst., Bk0,3, 0/45, EV2 min. 100 MPa, 23cm, FB/Zuf**
Frostschutzschicht herstellen.
In Verkehrsflächen der Belastungsklassen Bk0,3.
Baustoffgemisch 0/45.
Verformungsmodul EV2 auf der Oberfläche mind. 100 MPa.
Einbaudicke = 23 cm.
Baustoffgemisch aus natürlichen Gesteinskörnungen, ohne RC-Baustoffe.
Menge: 757,000 m2
Kostenstelle: 02
Leistungsbereich: 112

**06.01.0003 Schottertragschicht herst, Bk0,3, 0/32, EV2 min.120 MPa, 15 cm, FB/Zuf**
Schottertragschicht herstellen.
In Verkehrsflächen der Belastungsklassen Bk0,3.
Baustoffgemisch 0/32.
Verformungsmodul EV2 auf der Oberfläche mind. 120 MPa.
Einbaudicke = 15 cm.
Baustoffgemisch aus natürlichen Gesteinskörnungen,
ohne RC-Baustoffe.
Menge: 684,000 m2
Kostenstelle: 02
Leistungsbereich: 112

**06.01.0004 Asphalttragschicht aus AC 32 T N herst., Bk0,3-1,8, 8 cm, 70/100**
Asphalttragschicht aus Asphalttragschichtmischgut
AC 32 T N herstellen.
In Verkehrsflächen der Belastungsklassen Bk 0,3 bis
Bk 1,8.
Einbaudicke = 8 cm.
Bindemittel = 70/100.
Menge: 655,000 m2
Leistungsbereich: 113

**06.01.0005 Unterlage reinigen, Asphaltbef., ATS**
StL-Nr. 151130581000
Unterlage reinigen. Anfallendes Kehrgut der Verwertung
nach Wahl des AN zuführen.
Unterlage = Asphaltbefestigung.
Menge: 655,000 m2
Kostenstelle: 02
Leistungsbereich: 113

**06.01.0006 Bitumenemulsion aufsprühen,Bk0,3 bis Bk1,8,Asphalt frisch,C40BF1-S**
StL-Nr. 15113063210293
Bitumenemulsion zur Herstellung des Schichtenverbundes
aufsprühen.
Auf Verkehrsflächen der Belastungsklassen Bk0,3 bis
Bk1,8.
Unterlage = Asphaltbefestigung, frisch.
Bindemittel = C40BF1-S.
Bindemittelmenge '200 - 300 g/m2.'

Vor Einbau Asphaltdeckschicht.
Menge: 655,000 m2
Kostenstelle: 02
Leistungsbereich: 113

**06.01.0007 Asphaltdeckschicht aus AC 11 D N herst., Bk0,3-1,8, 4,0cm, 50/70**
Asphaltdeckschicht aus Asphaltbeton AC 11 D N herstellen.
Einbaubreiten nach Unterlagen des AG.
Auf Bauwerken mit Verkehrsflächen der Belastungsklassen
Bk0,3 bis Bk1,8
Einbaudicke = 4 cm einschl. eingedrückter Abstreukörnung.
Bindemittel = 50/70 mit viskositätsveränderndem Zusatz
bzw. einem entsprechend viskositätsveränderten Bindemittel 50/70.
Menge: 655,000 m2
Kostenstelle: 02
Leistungsbereich: 113

**06.01.0008 Anschluss a. Fuge m. Fugenm. herst. Deckschicht Breite 10 mm Fugenmass**
StL-Nr. 15113912919102
Anschluss als Fuge mit Fugenmasse herstellen.
Fuge
'an Bord, Übergang zu vorhandenen Asphaltdecken,
an Einbauteilen u.ä..
Notwendige Asphaltschnitte werden nicht gesondert
vergütet.'
In der Asphaltdeckschicht ausbilden.
Fugenspalttiefe
'4 cm.'
Fugenspaltbreite = 10 mm.
Mit heiß verarbeitbarer elastischer Fugenmasse Typ N 1,
einschließlich zugehörigem und zuvor aufgetragenem
Voranstrichmittel.
Menge: 696,000 m
Kostenstelle: 02
Leistungsbereich: 113

**06.01.0009 Abstumpfungsmaßnahme durchführen,LFK 2/5,Gestein wie Decke, 1 kg/m2**
StL-Nr. 151139522111
Abstumpfungsmaßnahme zur Erhöhung der Anfangsgriffigkeit durch gleichmäßiges Aufbringen und Einwalzen von
Abstreukörnung durchführen. Nicht gebundene Abstreukörnung aufnehmen und der Verwertung nach Wahl des AN zuführen.
Abstreukörnung = Lieferkörnung 2/5.
Aus Gestein wie grobe Gesteinskörnung in Asphaltdeckschicht.
Abstreumenge = 1 kg/m2.
Maschinell abstreuen.
Menge: 655,000 m2
Kostenstelle: 02
Leistungsbereich: 113

**06.01.0010 Verkehrsfläche kehren, VSM gesondert**
StL-Nr. 1511397792
Verkehrsfläche mit einer selbstaufnehmenden Kehrmaschine nach Verkehrsfreigabe unverzüglich nach Aufforderung
durch den AG kehren. Kehrgut aufnehmen und der Verwertung nach Wahl des AN zuführen.
Verkehrsfläche
'Gussasphalt'
Verkehrssicherungsmaßnahmen werden gesondert vergütet.
Menge: 655,000 m2
Kostenstelle: 02
Leistungsbereich: 113

**06.01.0011 Bordstein aus Beton setzen, BSt. RB 15x22 cm, gerader Stein**
StL-Nr. 2311531110000199
Bordstein aus Beton setzen. Breite der Rückenstütze
mind. 15 cm.
Bordstein = RB 15 x 22 cm.
Gerader Stein.
Rückenstütze
'aus Beton C20/25 bis 10 cm unter OK Bord,20cm breit.'
Fundamentbeton
'C20/25, h=20 cm, b=40 cm.'
Menge: 308,000 m
Leistungsbereich: 115

**06.01.0012 Vorh. Bordstein aus Beton setzen BSt. RB 15x22 cm gerader Stein**
StL-Nr. 2311531110009199
Bordstein aus Beton setzen. Breite der Rückenstütze
mind. 15 cm.
Bordstein = RB 15 x 22 cm.
Bordstein
'ausgebaut und seitlich lagernd.'
Gerader Stein.
Rückenstütze
'aus Beton C20/25 bis 10 cm unter OK
Bord,20cm breit.'
Fundamentbeton
'C20/25, h=20 cm, b=40 cm.'
Menge: 57,000 m
Leistungsbereich: 115

**06.01.0013 Pflasterdecke herstellen, vorh. Betonsteinpflaster**
Pflasterdecke mit vorhandenen im Baustellenbereich gelagerten Pflastersteinen aus Beton, unterschiedliche Formate, Dicke 8 cm, im Verband wie das vorhandene Pflaster komplett einschl. aller Schneid- und Anpassarbeiten herstellen.
Steine aufnehmen, fördern, säubern und fachgerecht verlegen.
Verlegung in Fahrbahn/Zufahrten/Weg.
Die Verlegung hat höhen- und profilgerecht auf einem
4 cm starkem, sauber abgeglichenem, kornabgestuften
Splitt der Körnung 2/5 mm zu erfolgen.
Pflasterfugen mit Brechsand, Körnung 0/2 mm, ausfüllen,
überschüssiges Material entfernen (ggf. nachträglich
einschlämmen).
Nach dem Verlegen ist der Belag mit einem
Flächenrüttler bis zur Standfestigkeit zu verdichten.
Zulieferung von Pflaster wird nicht zusätzlich vergütet.
Menge: 22,000 m2
Kostenstelle: 02

**06.01.0014 Plattenbelag herstellen, Beton, vorh. Platten, Zufahrt**
Pflasterdecke mit vorhandenen im Baustellenbereich gelagerten Plattenbelag aus Beton, unterschiedliche Formate, Dicke 6 cm, im Verband wie das vorhandene Pflaster komplett einschl. aller Schneid- und Anpassarbeiten herstellen.
Steine aufnehmen, fördern, säubern und fachgerecht verlegen.
Verlegung in Zufahrten.
Die Verlegung hat höhen- und profilgerecht auf einem
4 cm starkem, sauber abgeglichenem, kornabgestuften
Splitt der Körnung 2/5 mm zu erfolgen.
Pflasterfugen mit Brechsand, Körnung 0/2 mm, ausfüllen,
überschüssiges Material entfernen (ggf. nachträglich
einschlämmen).
Nach dem Verlegen ist der Belag mit einem
Flächenrüttler bis zur Standfestigkeit zu verdichten.
Zulieferung von Pflaster wird nicht zusätzlich vergütet.
Menge: 5,000 m2

**06.01.0015 Betondecke herstellen, BK0,3, C30/37, 15 cm, Handeinbau, Zuf**
Betondecke herstellen.
Verkehrsflächen der Belastungsklasse 0,3.
Einbau in Zufahrt.
Planum annässen.
Dicke der Befestigung 15 cm.
Festigkeitsklasse C30/37.
Einbau von Hand.
Das Herstellen der Fugen zum bestehenden Beton, zu Borden bzw. zu Einbauteilen und die erforderlichen zusätzlichen Betonschnitte werden nicht gesondert vergütet.
Menge: 2,000 m2
Leistungsbereich: 114

### Gewerk 07 Stundenlohnarbeiten

Kostenstelle: 02

#### Titel 07.01 Verrechnungssätze

**07.01.0001 Verrechnungssatz Poliere**
Stundenlohnarbeiten durch Arbeitskräfte auf Anordnung
des AG ausführen.
Der Verrechnungssatz für die jeweilige Arbeitskraft
umfasst sämtliche Aufwendungen, insbesondere den tatsächlichen Lohn einschließlich vermögenswirksamer
Leistungen mit den Zuschlägen für Gemeinkosten
(Sozialkassenbeitraege, Winterbauumlage und dgl.),
sowie Lohn- bzw. Gehaltsnebenkosten und Zuschläge
für Überstunden.
Zuschläge für Nacht-, Sonntags- und Feiertagsarbeit
werden gesondert vergütet.
Poliere, Schachtmeister oder dgl.
Menge: 5,000 h
Kostenstelle: 02

**07.01.0002 Verrechnungssatz BFA**
Stundenlohnarbeiten durch Arbeitskräfte auf Anordnung
des AG ausführen.
Der Verrechnungssatz für die jeweilige Arbeitskraft
umfasst sämtliche Aufwendungen, insbesondere den tatsächlichen Lohn einschließlich vermögenswirksamer
Leistungen mit den Zuschlägen für Gemeinkosten
(Sozialkassenbeiträge, Winterbauumlage und dgl.),
sowie Lohn- bzw. Gehaltsnebenkosten und Zuschläge
für Überstunden.
Zuschläge für Nacht-, Sonntags- und Feiertagsarbeit
werden gesondert vergütet.
Baufacharbeiter (Berufsgruppe V 2).
Menge: 5,000 h
Kostenstelle: 02

**07.01.0003 Verrechnungssatz Bauwerker**
Stundenlohnarbeiten durch Arbeitskräfte auf Anordnung
des AG ausführen.
Der Verrechnungssatz für die jeweilige Arbeitskraft
umfasst sämtliche Aufwendungen, insbesondere den tatsächlichen Lohn einschließlich vermögenswirksamer
Leistungen mit den Zuschlägen für Gemeinkosten
(Sozialkassenbeitraege, Winterbauumlage und dgl.),
sowie Lohn- bzw. Gehaltsnebenkosten und Zuschläge
für Überstunden.
Zuschläge für Nacht-, Sonntags- und Feiertagsarbeit
werden gesondert vergütet.
Bauwerker (Berufsgruppe VII).
Menge: 5,000 h
Kostenstelle: 02

**07.01.0004 Verrechnungssatz Bagger bis 0,4 m³**
Stundenlohnarbeiten durch Baugeräte auf Anordnung des
AG ausführen.
Der Verrechnungssatz für das jeweilige Gerät umfasst
sämtliche Aufwendungen für den Einsatz, insbesondere
Gerätevorhalte- und Betriebsstoffkosten sowie sämtliche Zuschläge einschließlich der Kosten für das
Bedienungspersonal.
Der Verrechnungssatz gilt für das zum Zeitpunkt des
Abrufes einsatzbereit auf der Baustelle befindliche
Baugerät.
Vergütet werden die tatsächlich geleisteten Arbeitsstunden.
Bagger bis 0,4 m3.
Menge: 5,000 h
Kostenstelle: 02

**07.01.0005 Verrechnungssatz Bagger 0,4-1,0 m³**
Stundenlohnarbeiten durch Baugeräte auf Anordnung des
AG ausführen.
Der Verrechnungssatz für das jeweilige Gerät umfasst
sämtliche Aufwendungen für den Einsatz, insbesondere
Gerätevorhalte- und Betriebsstoffkosten sowie sämtliche Zuschläge einschließlich der Kosten für das
Bedienungspersonal.
Der Verrechnungssatz gilt für das zum Zeitpunkt des
Abrufes einsatzbereit auf der Baustelle befindliche
Baugerät.
Vergütet werden die tatsächlich geleisteten Arbeitsstunden.
Bagger über 0,4 bis 1,0 m3.
Menge: 5,000 h
Kostenstelle: 02

**07.01.0006 Verrechnungssatz Frontl.L 45-75 kW**
Stundenlohnarbeiten durch Baugeräte auf Anordnung des
AG ausführen.
Der Verrechnungssatz für das jeweilige Gerät umfasst
sämtliche Aufwendungen für den Einsatz, insbesondere
Gerätevorhalte- und Betriebsstoffkosten sowie sämtliche Zuschläge einschließlich der Kosten für das
Bedienungspersonal.
Der Verrechnungssatz gilt für das zum Zeitpunkt des
Abrufes einsatzbereit auf der Baustelle befindliche
Baugerät.
Vergütet werden die tatsächlich geleisteten Arbeitsstunden.
Frontlader, luftbereift über 45 bis 75 kW.
Menge: 5,000 h
Kostenstelle: 02

**07.01.0007 Verrechnungssatz Ruettl.bis 0,75 t**
Stundenlohnarbeiten durch Baugeräte auf Anordnung des
AG ausführen.
Der Verrechnungssatz für das jeweilige Gerät umfasst
sämtliche Aufwendungen für den Einsatz, insbesondere
Gerätevorhalte- und Betriebsstoffkosten sowie sämtliche Zuschläge einschließlich der Kosten für das
Bedienungspersonal.
Der Verrechnungssatz gilt für das zum Zeitpunkt des
Abrufes einsatzbereit auf der Baustelle befindliche
Baugerät.
Vergütet werden die tatsächlich geleisteten Arbeitsstunden.
Flächenrüttler (Rüttelverdichter) bis 0,75 t.
Menge: 5,000 h
Kostenstelle: 02

**07.01.0008 Verrechnungssatz LKW 3,5 t**
Stundenlohnarbeiten durch Lastkraftwagen auf Anordnung
des AG ausführen.
Der Verrechnungssatz für den jeweiligen LKW umfasst
sämtliche Aufwendungen für den Einsatz des LKW, insbesondere Gerätevorhalte- und Betriebsstoffkosten
sowie sämtliche Zuschläge einschließlich der Kosten
für den Fahrer.
Der Verrechnungssatz gilt für das zum Zeitpunkt des
Abrufes einsatzbereit auf der Baustelle befindliche
Fahrzeug.
Vergütet werden die tatsächlich geleisteten Arbeitsstunden nach der tatsächlichen Nutzlast des jeweiligen
LKW (ohne Erhöhung der Nutzlaststufe für Sonderfahrzeuge).
LKW, ca. 3,5 t Nutzlast.
Menge: 5,000 h
Kostenstelle: 02

**07.01.0009 Verrechnungssatz LKW-Kipper 12 t**
Stundenlohnarbeiten durch Lastkraftwagen auf Anordnung
des AG ausführen.
Der Verrechnungssatz für den jeweiligen LKW umfasst
sämtliche Aufwendungen für den Einsatz des LKW, insbesondere Gerätevorhalte- und Betriebsstoffkosten
sowie sämtliche Zuschläge einschließlich der Kosten
für den Fahrer.
Der Verrechnungssatz gilt für das zum Zeitpunkt des
Abrufes einsatzbereit auf der Baustelle befindliche
Fahrzeug.
Vergütet werden die tatsächlich geleisteten Arbeitsstunden nach der tatsächlichen Nutzlast des jeweiligen
LKW (ohne Erhöhung der Nutzlaststufe für Sonderfahrzeuge).
LKW-Kipper, ca. 12 t Nutzlast.
Menge: 5,000 h
Kostenstelle: 02

### Gewerk 08 Bestandsdokumentation

Kostenstelle: 02

#### Titel 08.01 Bestandsdokumentation

Kostenstelle: 02

**08.01.0001 Bestandsdokumentation erstellen**
Komplette Bestandsdokumentation

14 Kalendertage vor der VOB-Abnahme ist die komplette Dokumentation beim Auftraggeber vorzulegen.
Bestandsdokumentation gemäß Anlage zum Leistungsverzeichnis zusammenstellen.

Leistungen, die vom Auftragnehmer auszuführen sind:
-  Abstimmung der Termine für die örtliche
  Aufnahme mit dem Vermessungsbüro
-  Zusammenstellung der kompletten
  Dokumentation einschl. der Unterlagen des
  Vermessungsbüros
-  Übergabe an den Auftraggeber
Menge: 1,000 Psch
Kostenstelle: 02
